# RV-2026 Reinigung/Inspektion Regenwasseranlagen
Angebotsaufforderung (GAEB DA XML 3.2, DA83)
Projekt: TB25-202
Währung: EUR
Angebotsdatum: 31.03.2026
Eröffnung: 31.03.2026 10:00:00
Ende der Zuschlagsfrist: 14.05.2026
Abgabeort: Gemeinde Wandlitz
Ausführungsbeginn: 01.07.2026
Ausführungsende: 30.06.2028
Rahmenvertrag:
  Bezeichnung: RV-2026 Reinigung/Inspektion Regenwasseranlagen
  Beginn: 01.07.2026
  Ende: 30.06.2028
  TotContrVal: 56712,25
Auftraggeber: Gemeinde Wandlitz, Tiefbauamt, Prenzlauer Chaussee 157, 16348 Wandlitz, D, Telefon 033397-360-0, Fax 033397-360-160, E-Mail Tiefbau@wandlitz.de; Vergabenummer: TB25-2026-02
Ausführungsort: Rahmenvertrag Regenentwässerungsanlagen
Erstellt mit: BUILDUP, BUILDUP v28.3.0.0, 02.02.2026

## 000 RV-2026 Reinigung/Inspektion Regenwasseranlagen
Datum: 02.02.2026

*Hinweis: Vorbemerkungen*
Gegenstand der Ausschreibung ist die Vergabe von Dienstleistungen zur Reinigung und Inspektion von Niederschlagswasseranlagen im Gemeindegebiet Wandlitz.

Diese Rahmenvereinbarung ist ein Vertrag für die Zeit vom 01.07.2026 bis 30.06.2028.
Dieser Vertrag mit einer Vertragslaufzeit von 2 Jahren verlängert sich jeweils um ein Jahr, wenn nicht sechs Monate vor Ablauf der Vertragszeit eine Partei erklärt, dass sie den Vertrag nicht fortsetzen will. Die maximale Gesamtlaufzeit beträgt 4 Jahre (siehe auch (Rahmenvereinbarung - Besondere Vertragsbedingungen).

Der nachfolgend beschriebene Leistungsumfang des Rahmenvertrages entspricht der pro Jahr zu erbringenden durchschnittlichen Leistung.

Die Instandhaltungsarbeiten unterschiedlichster Art und Umfang sind in den Ortsteilen der Gemeinde Wandlitz nach gesonderter Aufforderung durch die Gemeinde zu erbringen. Die Auftragsvergabe erfolgt in Einzelaufträgen.

Die Einzelaufträge sind spätestens 14 Tage nach Auftragserteilung zu beginnen.
Ausnahmen sind innerhalb dieser Frist vorab mindestens mündlich abzustimmen.
Havariefälle/ Gefahr in Verzug sind sofort abzuarbeiten.
Sollten diese vorgenannten Bedingungen nicht erfüllt werden, kann der Auftraggeber eine andere Firma mit der Erledigung der unter Vertrag stehenden Arbeiten beauftragen.
Der Einzelauftrag gilt dann als storniert.

Technische Regeln

Die Ausführung der ausgeschriebenen Leistung erfolgt unter Berücksichtigung der allgemein anerkannten Regeln der Technik.
Maßgebend sind die "Baufachliche Richtlinien Abwasser" (BFR Abwasser, Arbeitshilfen zu Planung, Bau und Betrieb von abwassertechjnischen Anlagen in Liegenschaften des Bundes) in der zum Zeitpunkt der Ausschreibung gültigen Fassung.
Das DWA Merkblatt M 149 Zustandserfassung und -beurteilung von Entwässerungssystemen außerhalb von Gebäuden ist allgemeine Grundlage für die Durchführung der optischen Inspektion und der Zustandsbewertung, welche durch die BFR Abwasser ergänzt werden.
Insbesondere soll andieser Stelle auf folgende Merkblätter verwiesen werden:
-  DWA-M 149-1 - Zustandserfassung und -beurteilung von Entwässerungssystemen  außerhalb von Gebäuden - Teil 1: Grundlagen - Mai 2018
-  DWA M-149-3 Zustandserfassung und -beurteilung von Entwässerungssystemen  außerhalb von Gebäuden - Teil 3: Beurteilung nach optischer Inspektion - April 2015;  Stand: korrigierte Fassung Oktober 2016  und
-  DWA-M 149-5 - Zustandserfassung und -beurteilung von Entwässerungssystemen  außerhalb von Gebäuden Teil 5: Optische Inspektion - Dezember 2010
verwiesen werden.

Unfallverhütungsvorschriften

Zur Vermeidung einer explosionsfähigen Atmosphäre im Kanalrohr sind entsprechende Schutzmaßnahmen zu ergreifen.
Die einschlägigen UVV (insbes. VBG1, VBG54; GUV-V C 5 (ehemals GUV 7.4)) sind einzuhalten. Der Aufsichtsführende ist zu benennen.
Vor dem Betreten von Kanalisationsanlagen ist mit einem Mehrfachgaswarngerät die Atmosphäre zu überprüfen.
Geräte und persönliche Schutzausrüstungen für Einstieg und Arbeiten in Bauwerken sind vorzuhalten und einzusetzen.
Die Sicherheitsregeln für Arbeiten in umschlossenen Räumen von abwassertechnischen Anlagen sind zu beachten.

Durchführung der Arbeiten

Die Kanäle und Anlagen befinden sich in öffentlichen Straßen, Wegen und Plätzen, in der Fahrbahn und im Seitenbereich.
Die Schächte und Anlagen sind mit Kanalreinigungsfahrzeugen, bis auf einzelne Schächte, anfahrbar.
Der max. Abstand der Schächte beträgt 75 m, in besonderen Fällen existieren auch längere Haltungen.

Zu Beginn der Inspektion / Reinigung wird der Inspekteur durch den AG eingewiesen.

Es ist beabsichtigt, jeweils zusammenhängende Teilnetze vollständig zu reinigen. Bei Bedarf sind aber auf Anweisung des Auftraggebers auch einzelne Kanalstrecken gesondert zu reinigen.
Mit der Reinigung ist an den Hochpunkten des Kanalnetzes zu beginnen. Die in den zu reinigenden Teilnetzen befindlichen Ablagerungen müssen vollständig aus den Kanälen entfernt werden. Es ist sicherzustellen, dass keine Ablagerungen in nicht zu reinigende, unterhalb liegende Kanalstrecken oder Anlagen gespült werden.
Bei der Reinigung muss sicher gestellt sein, dass das Räumgut und das Spülwasser nicht in die Gewässer gelangen.
Daher ist vor Beginn der Arbeiten am Ende des Reinigungsabschnittes eine Kanalabsperrblase zu setzen und dort das anfallende Räumgut und Spülwasser abzusaugen.

An vorgeschädigten Kanalnetzten ist mit besonderer Vorsicht und einem verminderten Druck unmittelbar vor der Düse zu reinigen.

Bei jedem Schacht sind die Wände, Steigeisen, Schmutzfänger und Deckelauflagen zu säubern.
Die Schachtabdeckungen sind nach der Reinigung wieder sicher zu verschließen. Sichtbare Schäden an Straßenabläufen oder Schachtbauwerken sind zu dokumentieren.

Die Arbeiten sind im Regelfall mit einem kombinierten Saug- und Spülfahrzeug mit Wasserrückgewinnungsanlage auszuführen.
Die Reinigung hat so zu erfolgen, dass ein einwandfreies Erkennen der evtl. vorhandenen Schäden durch die darauf folgende Inspektion möglich wird. Die Kanalreinigung hat max. 24 Stunden vor der Inspektion zu erfolgen.

Alle anfallenden und ausgebauten Stoffe werden durch den AN entsorgt.
Bei etwaigen Kontaminationen ist dem AG ein Nachweis der Beprobung vorzulegen. Ebenso sind die Nachweise der Entsorgung der angefallenen Materialien lückenlos an den AG zu übergeben.

Bei festgestellten Fällen von erheblicher Beeinträchtigung bzw. Beschädigungen öffentlicher Straßen, Wege und Plätze durch den AN, ist eine Mitteilung an den AG und eine kurzfristige Schadensbeseitigung erforderlich. Dazu besteht eine Verpflichtung seitens des AN, spätestens innerhalb von 5 Stunden nach Übermittlung die notwendigen Maßnahmen einzuleiten.

Spülwasser und Entsorgung Räumgut

Das für die Reinigung erforderliche Wasser kann aus der öffentlichen Trinkwasserversorgung entnommen werden. Die Standrohre mit Wasserzähler sind bei dem Niederbarnimer Wasser- und Abwasserzweckverband (NWA), bzw. für den OT Schönerlinde bei den Berliner Wasserbetrieben (BWB) zu beziehen. Die Standrohrmiete für den vorgesehenen Vertragszeitraum ist zu erfragen:

Niederbarnimer Wasser- und Abwasserzweckverband
Alte Dorfstraße 2
16515 Oranienburg

bzw. für OT Schönerlinde

Berliner Wasserbetriebe
Spandauer Damm 148
14050 Berlin

Hinweis: In Absprache mit dem AG kann auch ein Standrohr des NWA im Bauhof Klosterfelde der Gemeinde Wandlitz ausgeliehen werden.

Das Räumgut wird zu der Annahmestelle des Auftragnehmers befördet und dort entsorgt. Die Fahrzeiten und der Aufwand für die Entleerung der Fahrzeuge sind in die Einheitspreise einzukalkulieren. Die angefallenen Mengen werden in einem Beförderungsschein festgehalten. Die Entsorgungskosten sind einzurechnen.

Baustelleneinrichtung und Verkehrssicherung

Der AN erbringt sämtliche im Zusammenhang mit der Baustelleneinrichtung erforderlichen Leistungen, insbesondere An- und Abfahrten, Ab- und Aufladen, Aufstellen und Abbauen, Umbauen und Vorhalten aller für die Ausführung der ausgeschriebenen Arbeiten erforderlichen Einrichtungen wie Fahrzeuge, Geräte, Maschinen, Absperrungen und Beleuchtung der Baustelle sowie Heranbringen von Strom und Wasser inkl. Beschaffung des zur Wasseraufnahme ggf. benötigten Standrohres und Beschaffung der Information über die anzufahrende Entnahmestelle.
Anschlussmöglichkeiten für Strom und Wasser werden nicht zur Verfügung gestellt. Die Bereitstellung von Strom und Wasser für die Umsetzung der erforderlichen Arbeiten ist vom AN zu leisten und in die jeweilige Position einzukalkulieren.
Weiterhin sind alle Geräte und Einrichtungen, die die Sicherheit gewährleisten, entsprechend den geltenden Vorschriften vorzuhalten und bei Notwendigkeit einzusetzen.
Alle vorgenannten Baustelleneinrichtungs-, und Vorhaltekosten sind in die Einzelpreise des Angebotes einzukalkulieren.

Der Auftragnehmer ist für die ordnungsgemäße Sicherung der Arbeitsstellen verantwortlich. Die Richtlinien für die Sicherung von Arbeitsstellen an Straßen (RSA) sind einzuhalten. Der Auftragnehmer hat die notwendigen Absperrungen und Beschilderungen zur Regelung des Verkehrs und zum Schutz des Personals vorzunehmen.
Erforderliche Straßensperrungen werden durch den AN beantragt. Die Beschilderung der
Arbeitsstelle ist entsprechend den Forderungen der Straßenverkehrsbehörde vorzunehmen.

Optische Inspektion

Bei den Arbeiten mit der TV-Kamera ist der Kanal mit geeigneten Mitteln abwasserfrei zu halten.
Der AN hat sich vor dem Befahren der Kanäle mit der Kamera durch geeignete Maßnahmen (z.B. Durchleuchten der Haltung) davon zu überzeugen, dass ein Festsetzen und / oder eine Beschädigung seiner Geräte durch eventuelle Hindernisse oder sonstige örtliche Gegebenheiten ausgeschlossen werden kann. Bei bestehendem Zweifel ist der AG zu benachrichtigen und die Arbeiten an dieser Haltung / Leitung erst auf Anweisung des AG fortzusetzen. Für evtl. entstehende Schäden an den Geräten des AN kann der AG nicht zur Verantwortung gezogen werden.
Die komplette optische Inspektion hat gem. den BFR Abwasser, Arbeitshilfen zu Planung, Bau und Betrieb von abwassertechnischen Anlagen in Liegenschaften des Bundes, in der zum Zeitpunkt der Ausschreibung gültigen Fassung zu erfolgen.
Die Anwendung des Kodiersystems der DIN EN 13508-2 gemäß Anhang A-2.3.7 der BFR Abwasser ist verbindlich.
Die Dokumentation der optischen Inspektion hat gem. den Anforderungen der Anhänge A-2.3.-3., A-2.3.4. und A-2.3.5. der BFR Abwasser zu erfolgen.
Es sind im Einzelnen zu erstellen:
- Haltungs-, Leitungs-, Schachtgrafiken und entsprechende Protokolle gem. den BFR Abwasser, Anhang A-2.3.2., analog DIN A4 und digital im pdf-Format. Die Untersuchungsberichte sind in Ordnern mit Inhaltsverzeichnissen (sortiert nach Objektbezeichnung) zusammenzustellen.
- Videoaufzeichnungen auf DVD oder glw. Die Datenträger sind vollständig zu beschriften (Projekt, Liegenschaft, Auftrag, Firma) und fortlaufend zu nummerieren. Für jeden Datenträger ist ein Inhaltsverzeichnis mit den Bezeichnungen der enthaltenen inspizierten Objekte, Inspektionsdatum und Inspektionslänge zu erstellen.
- digitale Fotodokumentationen (jpeg-Format)
- Kanalbestandspläne bzw. Skizzen mit Eintragung des Inspekteurs. Bei der Inspektion erst entdeckte Leitungen und Schächte sind in die Pläne einzutragen und gem. dem Anhang A-1 der BFR Abwasser und den Vorgaben des AG zu bezeichnen. Nicht inspizierte Haltungen, Leitungen und Schächte sind in einer separaten Tabelle mit der Bezeichnung des Elements und dem Grund des Inspektionsabbruchs aufzunehmen. Diese sind außerdem im Inspektionsplan besonders kenntlich zu machen. Die Liste ist arbeitstäglich zu aktualisieren, damit der AG jederzeit geeignete Maßnahmen ergreifen kann, um eine Inspektion der entsprechenden Elemente doch noch zu ermöglichen.

Anforderungen an das Personal
Die Maßnahme muss von einem Techniker verantwortlich betreut werden. Der Inspekteur muss bau- und materialtechnisches Fachwissen aus dem Kanalbau und eine mindestens einjährige Inspektionspraxis haben. Der Inspekteur muss Erfahrungen mit dem anzuwendenden Regelwerk haben.
- 2-Personen Bedienung (Inspekteur und Helfer)

Anforderungen an die TV-Kamera, die Schiebekamera und das Zubehör
- Farbkamera, entsprechend der PAL-Norm
- mind. 150 m Kamerakabel
- stufenlos schwenkbares Objektiv, mind. 135 Grad
- Integrierte Neigungsmessung
- Die Kamera muss durch 90-Grad-Bögen in die Leitungen fahren können.
Zusätzlich muss eine Einmessung von Seitenabläufen innerhalb des Leitungsnetzes möglich sein.
Beginn der Untersuchung vom Hauptkanal, Revisionsschächten, Reinigungsöffnungen am Gebäude oder Straßenabläufen aus.

Abrechnung

Die Abrechnung erfolgt gemäß den Einzelaufträgen nach der Durchführung und dem Abschluss der Arbeiten.

Die Abrechnungslängen bei den Grundpositionen der Kanalreinigung sind Haltungslängen und bei der TV-Inspektion die tatsächlich inspizierten Leitungslängen.
Das Öffnen/Schließen von Schachtabdeckungen, vorhandenen Reinigungsflanschetts u.s.w. wird nicht gesondert vergütet und ist in die Einheitspreise der entsprechenden Positionen einzurechnen.
Die Abrechnung ist nachvollziehbar mit Abrechnungslisten und -plänen zu belegen. Das Führen von Tagesberichten wird nicht gesondert vergütet. Es sind Kanalreinigungsberichte zu führen.

Die Abrechnung schließt die Erstellung von Aufmaßen und die Mengenermittlung ein. Vor Rechnungslegung sind die Aufmaße und die Mengenermittlungen dem AG zur Prüfung und Bestätigung vorzulegen.

Grundsätzlich ist in den Texten des LV die gebrauchsfertige Leistung beschrieben. Daraus ergibt sich, soweit nicht ausdrücklich anders vermerkt, dass die Lohn- und Maschinenkosten, Lieferung der Hilfsstoffe einschl. Kleinmaterial eingeschlossen ist und eine fertige Leistung erwartet wird.
Eingeschlossen sind somit auch alle operativen und administrativen Tätigkeiten, die zur restlosen Erfüllung gehören, auch wenn diese nicht ausdrücklich aufgezählt werden.

### 1 Baustellensicherung

**1.1 Verkehrssicherung durchführen**
Verkehrssicherung an Arbeitsstellen von kürzerer Dauer
aufstellen, beseitigen, vorhalten, umsetzen, warten und betreiben.
Vorübergehende Sicherungsmaßnahmen durchführen.
Nach RSA, Regelplan 'B IV / 1, Arbeitsstelle von kürzerer Dauer mit Einengung eines Fahrstreifens,
für bewegliche Arbeitsstelle,
Dauer der Verkehrsführung für die Dauer der auszuführenden Arbeiten, je Einsatztag
Menge: 20,000 d

**1.2 Verkehrssicherung durchführen**
Verkehrssicherung an Arbeitsstellen von kürzerer Dauer
aufstellen, beseitigen, vorhalten, umsetzen, warten und betreiben.
Vorübergehende Sicherungsmaßnahmen durchführen.
Nach RSA, Regelplan 'B IV / 2, Arbeitsstelle von kürzerer Dauer mit Sicherungsfahrzeug,
für bewegliche Arbeitsstelle,
Dauer der Verkehrsführung für die Dauer der auszuführenden Arbeiten, je Einsatztag
Menge: 5,000 d

**1.3 Kleinbeschilderung aufst., unterhalten, beseit.**
Aufstellen von Hinweisschildern zur Anliegerinformation wie z.B. zeitweises Parkverbot
Kleinbeschilderung nach StVO und VwV-StVO
an zu liefernden Aufstellvorrichtungen nach Angabe des AG
aufstellen, vorhalten, unterhalten, umsetzen (auch mehrmalig) und beseitigen.
Die mobile Aufstellvorrichtung, lichte Höhe von OK Befestigung bis UK unterstes Schild mind. 2,50 m, ist
mit einzurechnen, ebenso die Fußplatte oder die
Befestigunsmittel/Aufstellvorrichtungen.
Abrechnung in Stück
Menge: 20,000 St

**1.4 Zusätzliche An- und Abfahrt**
Zusätzliche An- und Abfahrt für den Fall, dass während der Dauer der jeweiligen Einzelmaßnahme die Arbeiten für einen Zeitraum von mind. 1 Woche aus vom AN nicht vertretbaren Gründen unterbrochen werden müssen.
nur nach vorheriger Abstimmung mit dem AG
Abrechnung in Stück
Menge: 5,000 St

### 2 Entsorgung

**2.1 Entsorgung Reinigungsrückstände**
Entsorgung der Reinigungsrückstände, Kanalsande bzw. -schlamm
einschl. laden, abtransportieren und einer
zugelassenen Verwertung zuführen.
Abfall = Abfälle aus der Kanalreinigung
Abfallschlüssel nach Europäischem Abfallkatalog (EAK) Nr.
20 03 06
Als Abrechnungsgrundlage der Position ist die
Annahmebestätigung eines zugelassenen Verwerters
unaufgefordert zu übergeben.
Die Gebühren der Entsorgungsanlage sind einzurechnen.

Die Menge ist in m3 abzurechen.

Hinweis: Die Umrechnung erfolgt mit einer
Dichte von 1,65 t/m³.
Menge: 45,000 m³

**2.2 Probenahme Spülgut**
Entnahme, Transport und Analyse einer repräsentativen Spülgutprobe und einer 2. Rückstellprobe zu einem anerkannten Labor
einschl. Laboranalyse des Spülgutes bzgl. einer evtl. Kontamination.
Die Probenahme ist nur in Abstimmung mit dem AG vorzunehmen.
Menge: 1,000 St

### 3 Reinigung und Inspektion von Straßenabläufen und Schächten

*Hinweis: Hinweis*
In allen Positionen sind die An- und Abfahrten sowie Vorhalten von Saugspülfahrzeugen o.ä Geräte sowie Anlieferung, Vorhalten und Betreiben aller weiteren für die Reinigung erforderlichen Geräte, Bedienpersonal und Hilfsmittel, u.a. auch Wasserverbrauchskosten einzurechnen.

*Hinweis: Vorbemerkungen zu der Reinigung der Straßenabläufe*
Die Straßenabläufe entlang den Landesstraßen, u.a. L 100, sind zweimal jährlich, im April/Mai und im November/Dezember, zu reinigen.
Die L 100 verläuft von Nord nach Süd durch mehrere Ortsteile der Gemeinde. Im Gemeindegebiet gibt es in allen 9 Ortsteilen Landesstraßen.
Es handelt sich um Straßenabläufe mit Nassschlammfang (Regelfall).
Die Tiefe der Absetzräume liegen unterhalb des Ablaufes im Mittel bei 60 - 80 cm.
Der Füllungsgrad der Abläufe variiert je nach Örtlichkeit.

Bestand Straßenabläufe entlang der Landesstraße
= 620 Sück (jeweils Reinigung zweimal jährlich).

**3.1 Reinigung Straßenablauf an Landesstraßen**
Reinigung des Straßenablaufes an Landesstraßen,
auszuführende Arbeiten:
- Öffnen der Abdeckung
- Entleeren des Laubfanges
- Absaugen des Absetzraumes bzw. des Ablaufes
- Ausspülen der Absetzräume bei Inkrustierungen
- ggf. abgelagerte Sedimente und sonstige Verunreinigungen
  von Hand lösen und ausbauen
- Reinigen der unmittelbaren Straßenoberfläche bei
  Verschmutzungen
- Schließen der Abdeckung
einschl. Wasserverbrauch
Menge: 1300,000 St

*Hinweis: Außerplanmäßige Reinigung*
Nachfolgende Position beschreibt die Reinigung von Straßenabläufen bei akutem Bedarf bzw. in Havariefällen (beispielsweise nach einem Gewitterregen). Dieser Reinigungsgang ist in der Regel örtlich begrenzt.

**3.2 Außerplanmäßige Reinigung Straßenablauf**
Reinigung des Straßenablaufes,
auszuführende Arbeiten:
- Öffnen der Abdeckung
- Entleeren des Laubfanges
- Absaugen des Absetzraumes bzw. des Ablaufes
- Ausspülen der Absetzräume bei Inkrustierungen
- ggf. abgelagerte Sedimente und sonstige Verunreinigungen
  von Hand lösen und ausbauen
- Reinigen der unmittelbaren Straßenoberfläche bei
  Verschmutzungen
- Schließen der Abdeckung
einschl. Wasserverbrauch
Menge: 12,000 St

*Hinweis: Vorbemerkungen zu der Reinigung der Straßenabläufe*
Die Straßenabläufe an den Gemeindestraßen sind im Rahmen der einzelnen Abrufe zur Reinigung und Inspektion von Regenwasseranlagen (z.B von Rigolenanlagen) im Gemeindegebiet zu reinigen.. Im Gemeindegebiet gibt es in allen 9 Ortsteilen an den gemeindestraßen Straßenabläufe.
Es handelt sich um Straßenabläufe mit Nassschlammfang (Regelfall).
Die Tiefe der Absetzräume liegen unterhalb des Ablaufes im Mittel bei 60 - 80 cm.
Der Füllungsgrad der Abläufe variiert je nach Örtlichkeit.

**3.3 Reinigung Straßenabläufe an Gemeindestraßen**
Reinigung des Straßenablaufes an Gemeindestraßen,
auszuführende Arbeiten:
- Öffnen der Abdeckung
- Entleeren des Laubfanges
- Absaugen des Absetzraumes bzw. des Ablaufes
- Ausspülen der Absetzräume bei Inkrustierungen
- ggf. abgelagerte Sedimente und sonstige Verunreinigungen
  von Hand lösen und ausbauen
- Reinigen der unmittelbaren Straßenoberfläche bei
  Verschmutzungen
- Schließen der Abdeckung
einschl. Wasserverbrauch
Menge: 200,000 St

**3.4 Entwässerungsrinne NW 200 bis NW 400 reinigen**
Vorhandene Entwässerungsrinne reinigen,
Material der Entwässerungsrinne z.B. Beton o.ä.
einschl. Öffnung der Abdeckroste,
ggf. können Schrauben der Roste schwer lösbar sein,
Material der Roste z.B. Guss, Edelstahl, Stahl, o.ä.
einschl. entfernen der Ablagerungen,
Verschmutzungsgrad bis 80%,
Rinne mit Hochdruckspüler reinigen.
hier für Entwässerungsrinne NW 200 bis NW 400
Menge: 40,000 m

**3.5 Schacht reinigen und Inspektion, bis DN 600**
Vorhandenen Schacht im Regenwasserkanalnetz reinigen und inspizieren,
Material der Schächte Kunststoff o.ä.
Schachttiefe bis 2,00 m
abgelagerte Sedimente und sonstige Verunreinigungen
lösen und aufnehmen
einschl. Reinigung des Schmutzfängers
hier für Schächte bis DN 600
Menge: 5,000 St

**3.6 Schacht reinigen und Inspektion, bis DN 1000**
Vorhandenen Schacht im Regenwasserkanalnetz reinigen,
Material der Schächte z.B. Beton, Mauerwerk, Mischbauweise o.ä.
Schachttiefe bis 3,00 m
abgelagerte Sedimente und sonstige Verunreinigungen
lösen und aufnehmen
einschl. Reinigung des Schmutzfängers
hier für Schächte bis DN 1000
Menge: 20,000 St

**3.7 Schacht reinigen, über DN 1000 bis DN 1500**
Position wie vor, hier jedoch für
Schächte über DN 1000 bis DN 1500
Menge: 2,000 St

**3.8 Zulage für Mehrtiefe von 1,00 m, DN 1000**
Zulage für Mehrtiefe des zu reinigenden Schachtes
von 1,00 m
Für Schächte DN 1000
Menge: 5,000 St

**3.9 Zulage für Mehrtiefe von 1,00 m, DN 1500**
Zulage für Mehrtiefe des zu reinigenden Schachtes
von 1,00 m
Für Schächte DN 1500
Menge: 1,000 St

**3.10 Reinigen von Sonderbauwerken**
Vorhandene Sonderbauwerke im Regenwasserkanalnetz entleeren und reinigen,
Schachtdurchmesser bis 2,00 m, rund oder eckig,
Material der Schächte z.B. Beton, Mauerwerk, Mischbauweise o.ä.
Schachttiefe bis 4,00 m
abgelagerte Sedimente und sonstige Verunreinigungen
lösen und aufnehmen
Menge: 2,000 St

**3.11 Sicker- oder Absetzschacht reinigen, DN 1000**
Vorhandenen Sicker- oder Absetzschacht DN 1000 reinigen und inspizieren,
Material der Schächte z.B. Beton, Mauerwerk, Mischbauweise o.ä.
Schachttiefe bis 4,50 m,
ggf. Abpumpen des im Schacht stehenden Wassers, abgelagerte Sedimente und sonstige Verunreinigungen
lösen und aufnehmen
hier für Schächte bis DN 1000
Menge: 6,000 St

**3.12 Sicker- oder Absetzschacht reinigen, DN 1500**
Position wie vor, hier jedoch für
Schächte über DN 1000 bis DN 1500
Menge: 2,000 St

**3.13 Sicker- oder Absetzschacht reinigen, DN 2000**
Position wie vor, hier jedoch für
Schächte über DN 1500 bis DN 2000
Menge: 2,000 St

**3.14 Manuelle Beräumung von Schächten**
Förderung von sperrigen Räumgut aus den Schächten
von Hand
unabhängig von der Schachttiefe und -breite,
Räumgut laden, abtransportieren und einer
zugelassenen Verwertung zuführen.
einschl. Dokumentation
Ausführung erfolgt nur nach Anweisung des AG.
Menge: 5,000 h

**3.15 Austausch Sickerpackung Schacht DN 1000**
Austausch der Sickerpackung des vorhandenen Sicker- oder Absetzschacht DN 1000.
Schachtreinigung wird über separate Position abgerechnet.
Schachttiefe bis 4,50 m.
Der Austausch der Sickerpackung umfasst
-  Ausbau oder Absuagung der vorhandenen  Sickerpackung  und
-  fachgerechter Einbau der neuen Sickerpackung.

Die neu eingebaute Sickerpackung umfasst folgenden Aufbau:
-  untere Schicht Grobkies 20/63
  mind. 20 cm bis max. 50 cm Stärke
-  mittlere Schicht Kies 4,0/20
  mind. 10 cm bis max. 30 cm Stärke
-  obere Schicht Sand/Feinkies 0,25/4,0
  mind. 10 cm bis max. 20 cm Stärke als Filterschicht

hier für Schächte bis DN 1000
Menge: 2,000 St

**3.16 Austausch Sickerpackung Schacht DN 1500**
Austausch der Sickerpackung des vorhandenen Sicker- oder Absetzschacht DN 1500.
Schachtreinigung wird über separate Position abgerechnet.
Schachttiefe bis 4,50 m.
Der Austausch der Sickerpackung umfasst
-  Ausbau oder Absuagung der vorhandenen  Sickerpackung  und
-  fachgerechter Einbau der neuen Sickerpackung.

Die neu eingebaute Sickerpackung umfasst folgenden Aufbau:
-  untere Schicht Grobkies 20/63
  mind. 20 cm bis max. 50 cm Stärke
-  mittlere Schicht Kies 4,0/20
  mind. 10 cm bis max. 30 cm Stärke
-  obere Schicht Sand/Feinkies 0,25/4,0
  mind. 10 cm bis max. 20 cm Stärke als Filterschicht

hier für Schächte bis DN 1500
Menge: 1,000 St

**3.17 Austausch Sickerpackung Schacht DN 2000**
Austausch der Sickerpackung des vorhandenen Sicker- oder Absetzschacht DN 2000.
Schachtreinigung wird über separate Position abgerechnet.
Schachttiefe bis 4,50 m.
Der Austausch der Sickerpackung umfasst
-  Ausbau oder Absuagung der vorhandenen  Sickerpackung  und
-  fachgerechter Einbau der neuen Sickerpackung.

Die neu eingebaute Sickerpackung umfasst folgenden Aufbau:
-  untere Schicht Grobkies 20/63
  mind. 20 cm bis max. 50 cm Stärke
-  mittlere Schicht Kies 4,0/20
  mind. 10 cm bis max. 30 cm Stärke
-  obere Schicht Sand/Feinkies 0,25/4,0
  mind. 10 cm bis max. 20 cm Stärke als Filterschicht

hier für Schächte bis DN 2000
Menge: 1,000 St

### 4 Reinigung und Inspektion von Leitungen und Kanälen

*Hinweis: Hinweis*
In allen Positionen sind die An- und Abfahrten sowie Vorhalten von Saugspülfahrzeugen o.ä Geräte sowie Anlieferung, Vorhalten und Betreiben aller weiteren für die Reinigung erforderlichen Geräte, Bedienpersonal und Hilfsmittel, u.a. auch Wasserverbrauchskosten einzurechnen.

*Hinweis: Hinweis*
Die Reinigung und Inspektion der Anlagen erfolgt an Tagen in denen lt. Angaben des DWD für die Region kein Niederschlag prognostiziert wird.
Die Arbeiten erfolgen nur bei frostfreiem Wetter.
Es ist davon auszugehen, dass die Verschmutzung nicht größer als 20% des Rohrquerschnittes beträgt.
Bei stärkeren Verschmutzungen wird eine Zulage vergütet.
Die Entsorgung des entwässerten Spülgutes wird gesondert vergütet.
Die Vorbemerkungen zur Durchführung der Arbeiten und der optischen Inspektion sind zu beachten.

**4.1 Hausanschlussleitung reinigen, bis DN 150**
Vorhandene Hausanschlussleitung bzw. Straßenablaufleitung reinigen,
Material der Rohrleitung z.B. Steinzeug, PVC, PP, PE o.ä.
Rohrleitung mit Hochdruckspüler reinigen,
Auffangen und Ausbauen des Spülgutes und des Spülwassers,
Verschmutzungsgrad bis 20% des Rohrquerschnittes,
hier für Hausanschlussleitung bzw. Straßenablaufleitung bis DN 150

Eine Absperrblase ist je zu reinigender Haltung einzurechnen.
Menge: 200,000 m

**4.2 Zulage für Mehrverschmutzung**
Position wie vor beschrieben, jedoch für jede weitere 10% Verschmutzungsgrad
Menge: 50,000 m

**4.3 Rohrleitung reinigen, bis DN 200**
Vorhandenen Regenwasserkanal bzw. -rohrleitung reinigen,
Material der Rohrleitung z.B. Beton, Steinzeug, PVC, PP o.ä.
Rohrleitung mit Hochdruckspüler reinigen,
Auffangen und Ausbauen des Spülgutes und des Spülwassers,
Verschmutzungsgrad bis 20% des Rohrquerschnittes,
hier für Regenwasserkanalrohrleitung bis DN 200

Eine Absperrblase ist je zu reinigender Haltung einzurechnen.
Menge: 200,000 m

**4.4 Zulage für Mehrverschmutzung**
Position wie vor beschrieben, jedoch für jede weitere 10% Verschmutzungsgrad
Menge: 100,000 m

**4.5 Rohrleitung reinigen, > DN 200 bis DN 400**
Vorhandenen Regenwasserkanal bzw. -rohrleitung reinigen,
Material der Rohrleitung z.B. Beton, Steinzeug, PVC, PP o.ä.
Rohrleitung mit Hochdruckspüler reinigen,
Auffangen und Ausbauen des Spülgutes und des Spülwassers,
Verschmutzungsgrad bis 20% des Rohrquerschnittes,
Regenwasserkanalrohrleitung über DN 200 bis DN 400

Eine Absperrblase ist je zu reinigender Haltung einzurechnen.
Menge: 300,000 m

**4.6 Zulage für Mehrverschmutzung**
Position wie vor beschrieben, jedoch für jede weitere 10% Verschmutzungsgrad
Menge: 100,000 m

**4.7 Rohrleitung reinigen, > DN 400 bis DN 600**
Vorhandenen Regenwasserkanal bzw. -rohrleitung reinigen,
Material der Rohrleitung z.B. Beton, Steinzeug, PVC, PP o.ä.
Rohrleitung mit Hochdruckspüler reinigen,
Auffangen und Ausbauen des Spülgutes und des Spülwassers,
Verschmutzungsgrad bis 20% des Rohrquerschnittes,
Regenwasserkanalrohrleitung über DN 400 bis DN 600

Eine Absperrblase ist je zu reinigender Haltung einzurechnen.
Menge: 100,000 m

**4.8 Zulage für Mehrverschmutzung**
Position wie vor beschrieben, jedoch für jede weitere 10% Verschmutzungsgrad
Menge: 50,000 m

**4.9 Rohrleitung reinigen, > DN 600 bis DN 800**
Vorhandenen Regenwasserkanal bzw. -rohrleitung reinigen,
Material der Rohrleitung z.B. Beton, Steinzeug, PVC, PP o.ä.
Rohrleitung mit Hochdruckspüler reinigen,
Auffangen und Ausbauen des Spülgutes und des Spülwassers,
Verschmutzungsgrad bis 20% des Rohrquerschnittes,
Regenwasserkanalrohrleitung über DN 600 bis DN 800

Eine Absperrblase ist je zu reinigender Haltung einzurechnen.
Menge: 20,000 m

**4.10 Zulage für Mehrverschmutzung**
Position wie vor beschrieben, jedoch für jede weitere 10% Verschmutzungsgrad
Menge: 10,000 m

**4.11 Rohrleitung reinigen, > DN 800 bis DN 1000**
Vorhandenen Regenwasserkanal bzw. -rohrleitung reinigen,
Material der Rohrleitung z.B. Beton, Steinzeug, PVC, PP o.ä.
Rohrleitung mit Hochdruckspüler reinigen,
Auffangen und Ausbauen des Spülgutes und des Spülwassers,
Verschmutzungsgrad bis 20% des Rohrquerschnittes,
Regenwasserkanalrohrleitung über DN 800 bis DN 1000

Eine Absperrblase ist je zu reinigender Haltung einzurechnen.
Menge: 10,000 m

**4.12 Zulage für Mehrverschmutzung**
Position wie vor beschrieben, jedoch für jede weitere 10% Verschmutzungsgrad
Menge: 5,000 m

**4.13 Rohrleitung reinigen,> DN1000 bis DN 1400**
Vorhandenen Regenwasserkanal bzw. -rohrleitung reinigen,
Material der Rohrleitung z.B. Beton, Steinzeug, PVC, PP o.ä.
Rohrleitung mit Hochdruckspüler reinigen,
Auffangen und Ausbauen des Spülgutes und des Spülwassers,
Verschmutzungsgrad bis 20% des Rohrquerschnittes,
Regenwasserkanalrohrleitung über DN 1000 bis DN 1400

Eine Absperrblase ist je zu reinigender Haltung einzurechnen.
Menge: 10,000 m

**4.14 Zulage für Mehrverschmutzung**
Position wie vor beschrieben, jedoch für jede weitere 10% Verschmutzungsgrad
Menge: 5,000 m

**4.15 Rohrleitung mit Kamera befahren, bis DN 150**
Rohrleitungen mit einer Radialfernsehkamera durchfahren und Ergebnis auf Video aufnehmen
sowie zusätzlich schriftlich protokollieren einschl.
Haltungsgrafik mit Einmessung der Abzweige und Neigungsmessung.
Inspektion von Entwässerungssystemen
gem. DWA M 149
hier für Hausanschlussleitungen bis DN 150
Menge: 200,000 m

**4.16 Rohrleitung mit Kamera befahren, bis DN 200**
Rohrleitungen mit einer Radialfernsehkamera durchfahren und Ergebnis auf Video aufnehmen
sowie zusätzlich schriftlich protokollieren einschl.
Haltungsgrafik mit Einmessung der Abzweige und Neigungsmessung.
Inspektion von Entwässerungssystemen
gem. DWA M 149-2
hier für Regenwasserkanalrohrleitung bis DN 200
Menge: 200,000 m

**4.17 Rohrleitung mit Kamera befahren,> DN 200 bis DN 400**
Position wie vor, hier jedoch für
Regenwasserkanalrohrleitung über DN 200 bis DN 400
Menge: 300,000 m

**4.18 Rohrleitung mit Kamera befahren, > DN 400 bis DN 600**
Position wie vor, hier jedoch für
Regenwasserkanalrohrleitung über DN 400 bis DN 600
Menge: 100,000 m

**4.19 Rohrleitung mit Kamera befahren, > DN 600 bis DN 800**
Position wie vor, hier jedoch für
Regenwasserkanalrohrleitung über DN 600 bis 800
Menge: 20,000 m

**4.20 Rohrleitung mit Kamera befahren, > DN 800 bis DN 1000**
Position wie vor, hier jedoch für
Regenwasserkanalrohrleitung über DN 800 bis 1000
Menge: 10,000 m

**4.21 Rohrleitung mit Kamera befahren, > DN 1000 bis DN 1400**
Position wie vor, hier jedoch für
Regenwasserkanalrohrleitung über DN 1000 bis DN 1400
Menge: 10,000 m

**4.22 Errichtung von Wassersperren an Durchlässen**
Reinigung von Durchlässen
bei vorh. Wasserstand im Graben,
Errichtung von zeitweisen Wassersperren
nach Wahl des AN,
beidseitig des Durchlasses.
Menge: 5,000 St

**4.23 Erschwerniszulage**
Erschwerniszulage für das Umsetzen des Inspektionfahrzeuges, sofern die gesamte Inspektion des Kanals nicht vom Hauptkanal bzw. vom Schacht aus möglich ist und ein Umsetzen notwendig wird.
In Verbindung mit Gegenuntersuchungen.
Nachweis mit Farbfoto des Hindernisses und Angabe der Station, Haltung u.s.w.
Menge: 5,000 St

**4.24 Dokumentation Kamerabefahrung**
Fertigung und Lieferung einer gesamten Dokumentation und Übergabe an den Auftraggeber gem. den Vorbemerkungen,
Übergabe der Dokumentation auf DVD mit Videodokumentation, digitale Fotos, Haltungsbericht,
Haltungsgrafik und Neigungsprotokoll,
Inspektionsprotokolle als pdf-Datei und Ausdruck, farbig,
in 2-facher Ausfertigung
einschl. Lieferung eines lizenzfreien Sichtprogramms (Player) für Haltungen und Schächte
Menge: 5,000 St

### 5 Reinigung und Inspektion Versickerungsanlagen

*Hinweis: Hinweis*
In allen Positionen sind die An- und Abfahrten sowie Vorhalten von Saugspülfahrzeugen o.ä Geräte sowie Anlieferung, Vorhalten und Betreiben aller weiteren für die Reinigung erforderlichen Geräte, Bedienpersonal und Hilfsmittel, u.a. auch Wasserverbrauchskosten einzurechnen.

**5.1 Rigolenschacht reinigen, DN 400**
Vorhandenen Rigolenschacht DN 400 reinigen,
Material der Schächte Kunststoff o.ä.
Schachttiefe bis 3,50 m,
ggf. Abpumpen des im Schacht stehenden Wassers,
einschl. Entleerung und Reinigung des Feststoffeimers, bzw. des Filtersacks und des Schlammfangs
Menge: 40,000 St

**5.2 Rigolenschacht reinigen, DN 600**
Vorhandenen Rigolenschacht DN 600 reinigen,
Material der Schächte Kunststoff o.ä.
Schachttiefe bis 3,50 m,
ggf. Abpumpen des im Schacht stehenden Wassers,
einschl. Entleerung und Reinigung des Feststoffeimers, bzw. des Filtersacks und des Schlammfangs
Menge: 10,000 St

**5.3 Rigo-Clean-Schacht reinigen, DN 500**
Vorhandenen Rigo-Clean-Schacht DN 500 reinigen,
Material der Schächte Kunststoff o.ä.
Schachttiefe bis 3,50 m,
ggf. Abpumpen des im Schacht stehenden Wassers,
einschl. Entleerung und Reinigung des Feststoffeimers, bzw. des Filtersacks, des Siebes und des Schlammfangs
Menge: 5,000 St

**5.4 Rigo-Clean-Schacht reinigen, DN 1000**
Vorhandenen Rigo-Clean-Schacht DN 1000 reinigen,
Material der Schächte Kunststoff o.ä.
Schachttiefe bis 3,50 m,
ggf. Abpumpen des im Schacht stehenden Wassers,
einschl. Entleerung und Reinigung des Feststoffeimers, bzw. des Filtersacks, des Siebes und des Schlammfangs
Menge: 3,000 St

**5.5 Einlauf-und Verteilerschacht reinigen**
Vorhandenen Einlauf- und Verteilerschacht mit geschlossener Abdeckung der Fa. Hauraton  reinigen,
Material der Schächte glasfaserverstärkter Beton o.ä.
ggf. Abpumpen des im Schacht stehenden Wassers,
einschl. Entleerung und Reinigung des Feststoffeimers, bzw. des Filtersacks und des Schlammfangs
Menge: 10,000 St

**5.6 Sonderschacht reinigen, bis DN 1000**
Vorhandenen Sonderschacht (Drosselschacht, Absetzschacht, Quadrocontrollschacht, o.ä.) bis DN 1000 reinigen,
Material der Schächte Kunststoff, Beton o.ä.
Schachttiefe bis 3,50 m,
ggf. Abpumpen des im Schacht stehenden Wassers,
einschl. Entleerung und Reinigung des Feststoffeimers, bzw. des Filtersacks und des Schlammfangs
Menge: 5,000 St

**5.7 Rigolen-Rohrleitung reinigen, bis DN 200**
Vorhandenes Teil- oder Vollsickerrohr, geschlitzt, reinigen,
Material der Rohrleitung: PE-HD Vollsickerrohr o.ä.
Rohrleitung mit Hochdruckspüler spülen
Auffangen und Ausbauen des Spülgutes und des Spülwassers,
Verschmutzungsgrad bis 20% des Rohrquerschnittes,
hier für Rigolenrohrleitung bis DN 200
Menge: 75,000 m

**5.8 Zulage für Mehrverschmutzung**
Position wie vor beschrieben, jedoch für jede weitere 10% Verschmutzungsgrad
Menge: 75,000 m

**5.9 Rigolen-Rohrleitung reinigen, bis DN 300**
Vorhandenes Teil- oder Vollsickerrohr, geschlitzt, reinigen,
Material der Rohrleitung: PE-HD Vollsickerrohr o.ä.
Rohrleitung mit Hochdruckspüler spülen
Auffangen und Ausbauen des Spülgutes und des Spülwassers,
Verschmutzungsgrad bis 20% des Rohrquerschnittes,
hier für Rigolenrohrleitung bis DN 300
Menge: 300,000 m

**5.10 Zulage für Mehrverschmutzung**
Position wie vor beschrieben, jedoch für jede weitere 10% Verschmutzungsgrad
Menge: 150,000 m

**5.11 Rigolenfüllkörper reinigen**
Vorhandene Rigolenfüllkörper reinigen,
Material der Füllkörper: PP o.ä. mit Inspektionstunnel,
Hersteller: Fränkische Rohrwerke o.ä.
Rigolenkörper durch Inspektionstunnel mit Hochdruckspüler reinigen
Menge: 100,000 m

**5.12 Rigole mit Kamera befahren, bis DN 200**
Rigolenrohrleitungen (Teil- oder Vollsickerrohr) mit einer Radialfernsehkamera durchfahren und Ergebnis
auf Video aufnehmen
sowie zusätzlich schriftlich protokollieren einschl.
Haltungsgrafik und Neigungsmessung.
Inspektion von Entwässerungssystemen
gem. DWA M 149-2
hier für Rigolenrohrleitung bis DN 200
Menge: 75,000 m

**5.13 Rigole mit Kamera befahren, > DN 200 bis DN 300**
Position wie vor, hier jedoch für
Rigolenrohrleitung über DN 200 bis DN 300
Menge: 300,000 m

**5.14 optische Inspektion der Rigolenfüllkörper**
Optische Inspektion der Rigole aus Rigolenfüllkörpern
mittels Farbkamera auf selbstfahrendem Wagen ausführen.
Die Untersuchung erfolgt über die Schächte und den Inspektionstunnel der Anlage.
Bei mehrlagigen Anlagen ist die unterste Blocklage zu
untersuchen.
Aufzeichnung der gesamten TV-Untersuchung digital.
Alle Schäden bzw. Zustände sind exakt einzumessen
(Stationierung) und zu beschreiben. Sämtliche Untersuchungsergebnisse (Filme, Untersuchungsberichte
digitale Daten) sind in einer Dokumentation zusammenzufassen und 2-fach zu übergeben. Hierbei sind die Schadens-Zustandsfotos in die Protokolle zu
integrieren.
Die Berichte sind sowohl in Papierform als auch
digital zu dokumentieren. Datenformat und Datenträger
sind mit dem AG abzustimmen.
Inspektion des Tunnels mittels lenkbarem, selbstfahrenden
Kamerawagen mit ferngesteuert verstelloptischem Zoom und integrierter Beleuchtung muss mindestens den äquivalenten Anforderungen für Kanalrohre DN 200 entsprechen.
Die An- und Abfahrten und die Dokumentation sind
einzurechnen und werden nicht gesondert vergütet.
Menge: 100,000 m

**5.15 Dokumentation Kamerabefahrung Rigole**
Fertigung und Lieferung einer gesamten Dokumentation und Übergabe an den Auftraggeber gem. den Vorbemerkungen,
Übergabe der Dokumentation auf DVD mit Videodokumentation, digitale Fotos, Haltungsbericht,
Haltungsgrafik und Neigungsprotokoll,
Inspektionsprotokolle als pdf-Datei und Ausdruck, farbig,
in 2-facher Ausfertigung
einschl. Lieferung eines lizenzfreien Sichtprogramms (Player) für Haltungen und Schächte
Menge: 5,000 St

### 6 Entfernung von Hindernissen/Wurzeln

*Hinweis: Hinweis*
Die Ausführung der Arbeiten zur Entfernung von Hindernissen bzw./und Wurzeln bedarf der ausdrücklichen Anordnung durch den Auftraggeber.

Je nach vorgefundener Art und Größe der Ablagerung bzw. des vorgefundenen Muffenversatzes oder anderer Auswahlgründe erfolgt der Einsatz folgender Technologien zur Erreichung des für den AG wirtschaftlichsten Ergebnisses:
-  Kettenschleuder bzw. Rotationsdüse
-  Hochdruckwasserstrahlanlage

In die LV-Positionen sind der Verrechnungssatz für das jeweilige Gerät einzurechnen, der sämtliche Aufwendungen
für den Einsatz enthält, insbesondere Gerätevorhalte- und Betriebsstoffkosten sowie sämtlicher Zuschläge einschließlich der Kosten für das Bedienungspersonal.

Abgerechnet wird nach tatsächlich geleisteten Mengen.
Der EP ist unter Beachtung der preisrechtlichen Vorschriften zu ermitteln.

*Hinweis: Anforderungen an die Hindernisbeseitigung*
Die Hindernisbeseitigung hat in der Form zu erfolgen, dass im Anschluss die Inspektion begonnen / fortgesetzt werden kann.
Die Hindernisbeseitigung muss unter Beobachtung einer Kanalfernsehkamera erfolgen. Die Arbeiten sind mit der Angabe über Haltung, Station, Schachtnummer u.s.w. in eingeblendeter Form auf DVD aufzuzeichnen und die DVD an den AG zu übergeben.
Nachweis mit einem Protokoll und jeweils einem digitalen Farbfoto vor und nach der Hindernisbeseitigung.
Die erforderliche Nachreinigung wird über die vorhandenen Reinigungspositionen abgerechnet.
Es dürfen nur Spezialgeräte verwendet werden, die eine Beschädigung bzw. Zerstörung der Rohre ausschließen.

**6.1 Einsatz Kettenschleuder bzw. Rotationsdüse bis DN 200**
Beseitigen der Ablagerungen und Verwurzelungen mittels hydraulisch getriebener Kettenschleuder bzw. Rotationsdüse einschl. der erforderlichen Technik und Bedienkraft für Rohrleitungen bis DN 200.

Die Beseitigung der Ablagerung erfolgt ohne optische Kontrollmöglichkeit.

Nach dem Einsatz der Kettenschleuder bzw. Rotationsdüse und der Reinigung der Rohrleitung erfolgt die TV-Inspektion, separate Abrechnung über LV-Position.

Der Einsatz eines kombinierten Saug-/Spülfahrzeuges inkl. Bedienung wird separat vergütet, Abrechnung über LV-Position.

Die Abrechnung erfolgt in m gereinigte Rohrleitung.
Menge: 20,000 m

**6.2 Einsatz Kettenschleuder bzw. Rotationsdüse > DN 200 bis DN 600**
Beseitigen der Ablagerungen und Verwurzelungen mittels hydraulisch getriebener Kettenschleuder bzw. Rotationsdüse einschl. der erforderlichen Technik und Bedienkraft für Rohrleitungen > DN 200 bis DN 600.

Die Beseitigung der Ablagerung erfolgt ohne optische Kontrollmöglichkeit.

Nach dem einsatz der Kettenschleuder bzw. Rotationsdüse und der Reinigung der Rohrleitung erfolgt die TV-Inspektion, separate Abrechnung über LV-Position.

Der Einsatz eines kombinierten Saug-/Spülfahrzeuges inkl. Bedienung wird separat vergütet, Abrechnung über LV-Position.

Die Abrechnung erfolgt in m gereinigte Rohrleitung.
Menge: 20,000 m

**6.3 Einsatz Hochdruckwasserstrahlanlage**
Beseitigen der Ablagerungen und Verwurzelungen mittels Hochdruckwasserstrahlanlage mit mindestens 1000 bar in Rohrleitungen bis DN 600.

Vorzusehen ist Technik, mit der Ablagerungen und Wurzeln materialschonend für die Rohrleitung steuerbar und kameraüberwacht entfernt werden können.

Die Kameraüberwachung wird insoweit nicht separat vergütet, sondern ist in den EP einzukalkulieren.

Der Einsatz eines kombinierten Saug-/Spülfahrzeuges inkl. Bedienung wird separat vergütet, Abrechnung über LV-Position.

Die Abrechnung erfolgt in m gereinigte Rohrleitung.
Menge: 20,000 m

### 7 Stundenlohnarbeiten

*Hinweis: Hinweis Stundenlohnarbeiten*
Die Ausführung der Stundenlohnarbeiten bedarf der ausdrücklichen Anordnung durch den Auftraggeber.

Angeboten wird für das jeweilige Gerät ein Verrechnungsssatz, der sämtliche Aufwendungen
für den Einsatz enthält, insbesondere Gerätevorhalte- und Betriebsstoffkosten sowie sämtlicher Zuschläge einschließlich der Kosten für das Bedienungspersonal.
Angeboten wird für die jeweilige Arbeitskraft ein Verrechnungssatz, der sämtliche Aufwendungen enthält, insbesondere den tatsächlichen Lohn mit den Zuschlägen
für Gemeinkosten, Sozialkassenbeiträge, vermögenswirksame Leistungen und dgl. sowie Lohn- und Gehaltsnebenkosten.
Abgerechnet wird nach tatsächlich geleisteten Arbeitsstunden.
Der Verrechnungssatz ist unter Beachtung der preisrechtlichen Vorschriften zu ermitteln.
Er gilt unabhängig von der Anzahl der geleisteten Stunden.
Zuschläge für Nacht-, Sonntag-, und Feiertagsarbeiten sind nicht einzurechnen.

*Hinweis: Anforderungen an die Hindernisbeseitigung*
Die Hindernisbeseitigung hat in der Form zu erfolgen, dass im Anschluss die Inspektion begonnen / fortgesetzt werden kann.
Die Hindernisbeseitigung muss unter Beobachtung einer Kanalfernsehkamera erfolgen (außer Kettenschleuder oder Rotationsdüse).

Die Kameraüberwachung wird insoweit nicht separat vergütet, sondern ist in den EP einzukalkulieren.

Die Arbeiten sind mit der Angabe über Haltung, Station, Schachtnummer u.s.w. in eingeblendeter Form auf DVD aufzuzeichnen und die DVD an den AG zu übergeben.
Nachweis mit einem Protokoll und jeweils einem digitalen Farbfoto vor und nach der Hindernisbeseitigung.
Die erforderliche Nachreinigung wird über die vorhandenen Reinigungspositionen abgerechnet.
Es dürfen nur Spezialgeräte verwendet werden, die eine Beschädigung bzw. Zerstörung der Rohre ausschließen.

**7.1 Einsatz eines Wurzelschneiders**
Beseitigen der Ablagerungen und Verwurzelungen mittels hydraulisch getriebener Kettenschleuder bzw. Rotationsdüse einschl. der erforderlichen Technik und Bedienkraft für Rohrleitungen bis DN 600.

Die Beseitigung der Ablagerung erfolgt ohne optische Kontrollmöglichkeit.

Nach dem Einsatz der Kettenschleuder bzw. Rotationsdüse und der Reinigung der Rohrleitung erfolgt die TV-Inspektion, separate Abrechnung über LV-Position.

Der Einsatz eines kombinierten Saug-/Spülfahrzeuges inkl. Bedienung wird separat vergütet, Abrechnung über LV-Position.

Als Stundenlohnarbeit.

Ausführung nur auf besondere Anordnung des AG.
Menge: 5,000 h

**7.2 Einsatz Fräsroboter**
Beseitigen von Hindernissen oder verfestigten Ablagerungen
mittels Fräsrobotertechnik (pneumatisch betriebener Fräsroboter) einschl. der erforderlichen Technik und Bedienkraft.

Der Einsatz des Fräsroboters erfolgt zur Entfernung von festen Ablagerungen insbesondere im Bereich von Muffenversatz.

Die Hindernisbeseitigung muss unter Beobachtung einer Kanalfernsehkamera erfolgen.

Die Kameraüberwachung wird insoweit nicht separat vergütet, sondern ist in den EP einzukalkulieren.

Als Stundenlohnarbeit.

Ausführung nur auf besondere Anordnung des AG.
Menge: 5,000 h

**7.3 Einsatz Hochdruckwasserstrahlanlage**
Beseitigen der Ablagerungen und Verwurzelungen mittels Hochdruckwasserstrahlanlage mit mindestens 1000 bar in Rohrleitungen bis DN 600.

Vorzusehen ist Technik, mit der Ablagerungen und Wurzeln materialschonend für die Rohrleitung steuerbar und kameraüberwacht entfernt werden können.

Die Kameraüberwachung wird insoweit nicht separat vergütet, sondern ist in den EP einzukalkulieren.

Der Einsatz eines kombinierten Saug-/Spülfahrzeuges inkl. Bedienung wird separat vergütet, Abrechnung über LV-Position.

Als Stundenlohnarbeit.

Ausführung nur auf besondere Anordnung des AG.
Menge: 5,000 h

**7.4 Einsatz eines kombinierten Saug-/Spülfahrzeuges**
Einsatz eines kombinierten Saug-/Spülfahrzeuges inkl. Bedienung im Stundenlohn für nicht vorhergesehene Arbeiten, die nicht durch den AN zu vertreten sind.

Als Stundenlohnarbeit.

Ausführung nur auf besondere Anordnung des AG.
Menge: 15,000 h

**7.5 Einsatz eines Inspektionfahrzeuges**
Einsatz eines Inspektionsfahrzeuges inkl. Bedienung im Stundenlohn für nicht vorhergesehene Arbeiten, die nicht durch den AN zu vertreten sind.

Als Stundenlohnarbeit.

Ausführung nur auf besondere Anordnung des AG.
Menge: 15,000 h

**7.6 Facharbeiter (TV-Operator)**
Stunde eines TV-Operators

Als Stundenlohnarbeit.

Ausführung nur auf besondere Anordnung des AG.
Menge: 1,000 h

**7.7 Facharbeiter (Kanalreiniger)**
Stunde eines Kanalreinigers

Als Stundenlohnarbeit.

Ausführung nur auf besondere Anordnung des AG.
Menge: 1,000 h
